# Serverhalle Universität zu Köln
Angebotsaufforderung (GAEB DA XML 3.3, DA83)
Projekt: 21004
Währung: EUR
Erstellt mit: GXML Toolbox V3.3 R20220330, ORCA AVA 26.0.7 26.00.07, 27.11.2025

## 17 Wartung und Instandhaltung

*Hinweis: Anlagenbeschreibung*
Ergänzend zum Leistungsverzeichnis zur Anlagenerrichtung für die "LV 09 L Kälte-/ Lüftungstechnik HPC Kühlung" ist neben der Erstellung der Anlage auch deren Wartung und Instandhaltung anzubieten.
Das Wartungs- Instandhaltungsangebot für die Zeit der Gewährleistung von 4 Jahren wird gemeinsam mit dem Angebot zur Errichtung der Anlage gewertet.

**Ausführungsbeschreibung 1 Wartungsungsvertrag (nach dem Muster der AMEV)**
*Wartungsungsvertrag (nach dem Muster der AMEV)*
Es wird ein Wartungsungsvertrag (nach dem beigefügten Muster der AMEV) abgeschlossen, welcher ausgefüllt mit dem Angebote abzugeben ist.

Der Anlagenerrichter ist verpflichtet bis zum Ablauf von 3 Monaten nach der Übergabe der Anlage den Waretungsvertrag auf der Grundlage des gewerteten Angebotes abzuschließen.

Mit dem Leistungsverzeichnis abzugeben sind die im Instandhaltungsvertrag enthaltenen Punkte:
- 5.1: Jährliche Vergütung
- 5.2: Stundensätze und Zeitzuschläge

Die weiteren Anlagen "Arbeitskarten" sind auf Vollständigkeit hin zu überprüfen und ggf. zu ergänzen.

*Hinweis: Bestandsliste*
Es handelt sich um die komplette neu errichtete Anlage zur HPC-Kühlung gemäß separatem Leistungsverzeichnis, u.a. mit folgenden Anlagenteilen:
- 1 Rückkühler auf dem Dach
- 3 Ausdehungsgefäße
- 1 Schlammfang
- 1 Sprührohrentgasung
- 3 Pufferspeicher
- 2 Doppelpumpengruppen mit Schmutzfänger
- 1 Wärmetauscher in der Kältezentrale 1 des Hauptgebäudes
- sowie 1 Doppelpumpengruppe
sowie das dazugehörende Rohrleitungsnetz

**1 Jahreswartung 1. Jahr**
*** Pauschalposition
Jährliche Vergütung für die Wartung der beschriebenen Kälteanlage im 1. Jahr nach Fertigstellung
Menge: 1,000 psch

**2 Jahreswartung 2. Jahr**
*** Pauschalposition
Jährliche Vergütung für die Wartung der beschriebenen Kälteanlage im 2. Jahr nach Fertigstellung
Menge: 1,000 psch

**3 Jahreswartung 3. Jahr**
*** Pauschalposition
Jährliche Vergütung für die Wartung der beschriebenen Kälteanlage im 3. Jahr nach Fertigstellung
Menge: 1,000 psch

**4 Jahreswartung 4. Jahr**
*** Pauschalposition
Jährliche Vergütung für die Wartung der beschriebenen Kälteanlage im 4. Jahr nach Fertigstellung
Menge: 1,000 psch
